# PV Neuenkirchen
Angebotsaufforderung (GAEB DA XML 3.2, DA83)
Projekt: 102153
Währung: EUR
Nebenangebote zugelassen: ja
Erstellt mit: GXML Toolbox V3.3 R20200226, iTWO_64 V9.1.726, 05.08.2024

## 102158_1 Heizungsanlage Kläranlage Neuenkirchen
Datum: 05.08.2024

### Bereich 1 Infrarotheizung, Rippenrohrheizung, Wärmepumpe

*Hinweis: Allgemeine Kalkulationshinweise*
Allgemeine Kalkulationshinweise: In die Einheitspreise der folgenden Positionen sind die Kosten für das Klein- und Befestigungsmaterial sowie die Lieferung und der betriebsfertige Anschluß einzukalkulieren.

#### Abschnitt 1.1 Büro / Leitwarte

**1.1.10 Infrarotheizung 900 Watt**
Lieferung, Montage und elektrischer Anschluß der Infratrotheizung.

Montageort: Decke
Maß: 100 x 80 cm
inkl. Befestigungsmaterial und  Anschlußmaterial

Beispiel:
Hersteller: Digel-Heat o.glw.
Typ: CL-900 Classic-weiß o.glw.

Hersteller/Typ '....................................................' vom Bieter einzutragen
.
Menge: 2,000 St.

**1.1.20 Infrarotheizung 150 Watt**
Lieferung, Montage und elektrischer Anschluß der Infratrotheizung.

Montageort: Wand unter Schreibtisch
Maß: 95X25 cm
inkl. Befestigungsmaterial und Anschlußmaterial

Beispiel:
Hersteller: Digel-Heat o.glw.
Typ: KH-150 Kirchenheizung / Bankheizung Classic-weiß  o.glw.

Hersteller/Typ '....................................................' vom Bieter einzutragen
.
Menge: 1,000 St.

**1.1.30 Schaltaktor / Funkempfänger**
Lieferung, Montage und Anschluß Schaltaktor / Funkempfänger 16A, zum Anschluß und Steuerung der Infrarotheizungen

Montageort: Rückseite der Infrarotheizung

Hersteller: DeltaDore o.glw.
Typ: RF6630 o.glw.

Bieterangabe:

Hersteller/Typ '....................................................'
.
Menge: 3,000 St.

**1.1.40 Raumthermostat**
Lieferung, Montage und Anschluß Raumthermostat
zur Steuerung der Infrarotheizungen

Montageort: Wand oder Schreibisch

Beispiel:
Hersteller: DeltaDore o.glw.
Typ: Tybox 5101 o.glw.

Hersteller/Typ '....................................................' vom Bieter einzutragen
.
Menge: 1,000 St.

**1.1.50 Tablet 10,9 Zoll Wifi Kommunikation WLan Speicher min. 64 GB**
Lieferung eines WLan-fähigen Tablet zur Steuerung der Infrarotheizungen in Kombination mit sämtlichen Raumthermostaten mittels App

Montageort: Wandhalterung gemäß separater Position

Programmierung: per App z.B. DeltaDore Tydom o.glw.
Tablet: Apple iPad 10. GenerationWifi 64 GB spacegrauo.glw.

Hersteller/Typ '....................................................'

vom Bieter einzutragen.
Menge: 1,000 St.

**1.1.60 Wandhalterung für Tablet inkl. Ladestation**
Lieferung, Montage und Anschluß Wandhalterung für zuvor beschriebenes Tablet inkl inkl. USB-C Anschluß und Netzteil.

Hersteller: Loxone o.glw.
Typ: iPad Wallmont 10,9" o.glw.
Ausführung: Aluminium anthrazit o.glw.

Hersteller/Typ '....................................................'

vom Bieter einzutragen.
Menge: 1,000 St.

**1.1.70 Smarthome Schnittstelle**
Lieferung, Montage und Programmierung
einer Smarthome Schnittstelle

Beispiel:
Hersteller: DeltaDore o.glw.
Typ: Tydom Home, Art.Nr.:6700116 o.glw inkl. Halterung der Tydom Home Box für Wand oder Hutschiene Art.Nr: 6700115 o.glw.

Hersteller/Typ '....................................................' vom Bieter einzutragen
.
Menge: 1,000 St

#### Abschnitt 1.2 Flur / Eingang

**1.2.10 Infrarotheizung 900 Watt**
Lieferung, Montage und elektrischer Anschluß der Infratrotheizung.

Montageort: Wand
inkl. Befestigungsmaterial und  Anschlußmaterial
Maß: 100 x 80 cm

Beispiel:
Hersteller: Digel-Heat o.glw.
Typ: CL-900 Classic-weiß o.glw.

Hersteller/Typ '....................................................' vom Bieter einzutragen
.
Menge: 1,000 St

**1.2.20 Schaltaktor / Funkempfänger**
Lieferung, Montage und Anschluß Schaltaktor / Funkempfänger 16A zum Anschluß und Steuerung der Infrarotheizungen

Montageort: Rückseite der Infrarotheizung

Beispiel:
Hersteller: DeltaDore o.glw.
Typ: RF6630 o.glw.

Hersteller/Typ '....................................................' vom Bieter einzutragen
.
Menge: 1,000 St.

**1.2.30 Raumthermostat**
Lieferung, Montage und Anschluß Raumthermostat zur Steuerung der Infrarotheizungen

Montageort: Wand

Beispiel:
Hersteller: DeltaDoreo.glw.
Typ: Tybox 5101 o.glw.

Hersteller/Typ '....................................................' vom Bieter einzutragen
.
Menge: 1,000 St.

#### Abschnitt 1.3 WC

**1.3.10 Infrarotheizung 420 Watt**
Lieferung, Montage und elektrischer Anschluß der Infratrotheizung.

Montageort: Decke
inkl. Befestigungsmaterial und Anschlußmaterial
Maß: 60 x 60 cm

Beispiel:
Hersteller: Digel-Heat o.glw.
Typ: CL-420 Classic-weiß o.glw.

Hersteller/Typ '....................................................' vom Bieter einzutragen
.
Menge: 1,000 St

**1.3.20 Schaltaktor / Funkempfänger**
Lieferung, Montage und Anschluß Schaltaktor / Funkempfänger 16A zum Anschluß und Steuerung der Infrarotheizungen

Montageort: Rückseite der Infrarotheizung

Beispiel:
Hersteller: DeltaDoreo.glw.
Typ: RF6630 o.glw.

Hersteller/Typ '....................................................' vom Bieter einzutragen
.
Menge: 1,000 St.

**1.3.30 Raumthermostat**
Lieferung, Montage und Anschluß Raumthermostat
zur Steuerung der Infrarotheizungen

Montageort: Wand

Beispiel:
Hersteller: DeltaDoreo.glw.
Typ: Tybox 5101 o.glw.

Hersteller/Typ '....................................................' vom Bieter einzutragen
.
Menge: 1,000 St.

#### Abschnitt 1.4 Umkleide / Waschraum

**1.4.10 Infrarotheizung 900 Watt**
Lieferung, Montage und elektrischer Anschluß der Infratrotheizung.

Montageort: Decke
inkl. Befestigungsmaterial und. Anschlußmaterial
Maß: 100 x 80 cm

Beispiel:
Hersteller: Digel-Heat o.glw.
Typ: CL-900 Classic-weiß o.glw.

Hersteller/Typ '....................................................' vom Bieter einzutragen
.
Menge: 2,000 St

**1.4.20 Schaltaktor / Funkempfänger**
Lieferung, Montage und Anschluß Schaltaktor / Funkempfänger 16A zum Anschluß und Steuerung der Infrarotheizungen

Montageort: Rückseite der Infrarotheizung

Beispiel:
Hersteller: DeltaDoreo.glw.
Typ: RF6630 o.glw.

Hersteller/Typ '....................................................' vom Bieter einzutragen
.
Menge: 2,000 St.

**1.4.30 Raumthermostat**
Lieferung, Montage und Anschluß Raumthermostat
zur Steuerung der Infrarotheizungen

Montageort: Wand

Beispiel:
Hersteller: DeltaDoreo.glw.
Typ: Tybox 5101 o.glw.

Hersteller/Typ '....................................................' vom Bieter einzutragen
.
Menge: 1,000 St.

#### Abschnitt 1.5 Labor

**1.5.10 Infrarotheizung 900 Watt**
Lieferung, Montage und elektrischer Anschluß der Infratrotheizung.

Montageort: Decke
inkl. Befestigungsmaterial und  Anschlußmaterial
Maß: 100 x 80 cm

Beispiel:
Hersteller: Digel-Heat o.glw.
Typ: CL-900 Classic-weiß o.glw.

Hersteller/Typ '....................................................' vom Bieter einzutragen
.
Menge: 2,000 St

**1.5.20 Schaltaktor / Funkempfänger**
Lieferung, Montage und Anschluß Schaltaktor / Funkempfänger 16A zum Anschluß und Steuerung der Infrarotheizungen

Montageort: Rückseite der Infrarotheizung

Beispiel:
Hersteller: DeltaDoreo.glw.
Typ: RF6630 o.glw.

Hersteller/Typ '....................................................' vom Bieter einzutragen
.
Menge: 2,000 St.

**1.5.30 Raumthermostat**
Lieferung, Montage und Anschluß Raumthermostat
zur Steuerung der Infrarotheizungen

Montageort: Wand

Beispiel:
Hersteller: DeltaDoreo.glw.
Typ: Tybox 5101 o.glw.

Hersteller/Typ '....................................................' vom Bieter einzutragen
.
Menge: 1,000 St.

#### Abschnitt 1.6 Werkstatt / Notstrom

**1.6.10 Infrarotheizstrahler Spotter mobil**
Lieferung eines betriebsfertigen Infrarotheizstrahlers
Spotter inkl. Stativ als mobile Ausführung für den Werksatttarbeitsplatz

Anschlßuleistung: 2 x 1,5 KW mit Schukostecker inkl. Einzelschaltung

Maße: 1140X650X650 mm

Beispiel:
Hersteller: Tansun o.glw.

Hersteller/Typ '....................................................' vom Bieter einzutragen
.
Menge: 1,000 St

**1.6.20 Rippenrohrheizung Industrieausführung 2000W**
Lieferung, Montage und Anschluß Rippenrohrheizung Industrieausführung einschl. Schutzblech zur Wandmontage.

Leistung: 2000 W

Beispiel:
Hersteller: Kraemer&Kraus o.glw.
Typ: Rippenrohrheizofen FFRRH TR 2000 o.glw.

Hersteller/Typ '....................................................' vom Bieter einzutragen
.
Menge: 2,000 St

**1.6.30 Schaltaktor / Funkempfänger**
Lieferung, Montage und Anschluß
Schaltaktor / Funkempfänger 16A
zum Anschluß und Steuerung der Infrarotheizungen
Montageort: Rückseite der Infrarotheizung
Beispiel:
Hersteller: DeltaDoreo.glw.
Typ: RF6630 o.glw.

Hersteller/Typ '....................................................' vom Bieter einzutragen
.
Menge: 2,000 St.

**1.6.40 Raumthermostat**
Lieferung, Montage und Anschluß
Raumthermostat
zur Steuerung der Infrarotheizungen
Montageort: Wand oder Schreibisch
Beispiel:
Hersteller: DeltaDoreo.glw.
Typ: Tybox 5101 o.glw.

Hersteller/Typ '....................................................' vom Bieter einzutragen
.
Menge: 1,000 St.

#### Abschnitt 1.7 Schlammentwässerung

**1.7.10 Rippenrohrheizung Industrieausführung 2000W**
Lieferung, Montage und Anschluß Rippenrohrheizung Industrieausführung einschl. Schutzblech zur Wandmontage.

Leistung: 2000 W

Beispiel:
Hersteller: Kraemer&Kraus o.glw.
Typ: Rippenrohrheizofen FFRRH TR 2000 o.glw.

Hersteller/Typ '....................................................' vom Bieter einzutragen
.
Menge: 2,000 St

**1.7.20 Rippenrohrheizung Industrieausführung 500W**
Lieferung, Montage und Anschluß Rippenrohrheizung Industrieausführung einschl. Schutzblech zur Wandmontage.

Leistung: 500 W

Beispiel:
Hersteller: Kraemer&Kraus o.glw.
Typ: Rippenrohrheizofen FFRRH TR 500 o.glw.

Hersteller/Typ '....................................................' vom Bieter einzutragen
.
Menge: 1,000 St

**1.7.30 Schaltaktor / Funkempfänger**
Lieferung, Montage und Anschluß
Schaltaktor / Funkempfänger 16A
zum Anschluß und Steuerung der Infrarotheizungen
Montageort: Rückseite der Infrarotheizung
Beispiel:
Hersteller: DeltaDoreo.glw.
Typ: RF6630 o.glw.

Hersteller/Typ '....................................................' vom Bieter einzutragen
.
Menge: 2,000 St.

**1.7.40 Raumthermostat**
Lieferung, Montage und Anschluß
Raumthermostat
zur Steuerung der Infrarotheizungen
Montageort: Wand oder Schreibisch
Beispiel:
Hersteller: DeltaDoreo.glw.
Typ: Tybox 5101 o.glw.

Hersteller/Typ '....................................................' vom Bieter einzutragen
.
Menge: 1,000 St.

#### Abschnitt 1.8 Warmwasserversorgung

*Hinweis: Hinweise zur Warmwasserversorgung*
Die bestehende Heizungsanlage soll ersetzt und zurückgebaut werden. Die Warmwasserversorgung erfolgt in Zukunft über eine Warmwasser-Wärmepumpe. Die Position der neuen Warmwasserversorgung entspricht dem bisherigen Standort der Heizungsanlage. In diesem Zusammenhang können bestehende Leitungen und Rohre wiederverwendet werden. Im Rahmen der zu kalkulierenden Montagekosten sind entsprechende Anpassungsarbeiten und Kleinmaterial zu berücksichtigen.

**1.8.10 Warmwasserwärmepumpe**
Lieferung einer Warmwasser-Wärmepumpe zur Sicherstellung des Warmwasserbedarfs des Betriebsgebäude. Die Wärmepumpe nutzt die Umgegebungsluft im Heizungsraum. Eine separate Außenluftansaugung ist nicht vorgesehen. Die Wärmepumpe muss für den Betrieb in geschlossenen Räumen geeignet sein.

Technische Anfordernungen:

Nenninhalt:  220l
Warmwassertemperatur: 55 / 65°C (EN 16147)
Aufnahmeleitung:  1500W
Netzanschluß:  1/N/PE 220-240V 50/60Hz

Hersteller: Stiebel Eltron o.glw.
Typ: WWK 220 EEK A+, 278l o.glw.

Hersteller :
'....................................................'

Typ:
'....................................................'

Abmessungen:
'....................................................'

Gewicht:
'....................................................'

Nenninhalt:
'....................................................'
Menge: 1,000 St

**1.8.20 Montage und Inbetriebnahme der Wärmepumpe**
*** Pauschalposition
Fachgerechte Montage und Inbetriebnahme der Wärmepumpe gemäß Herstellervorgabe. Anschluß der Wärmepumpe an das bestehende Rohrleitungssytem. Die Installation der Wärmepumpe erfolgt nach Demontage der alten zetralen Warmwasserversorung am selben Ort.
Menge: 1,000 psch

**1.8.30 Montagematerial**
*** Pauschalposition
Lieferung und Motage des notwendigen Anschluß- und Montagematerials für die Wärmepumpe zum Anschluß an das bestehende Rohrleitungssystem.
Menge: 1,000 psch

#### Abschnitt 1.9 Heizungssteuerung / Smarthomesystem

*Hinweis: Vorbemerkungen zum Smarthomesystem*
Vorbemerkungen Smarthome

Die Smarthometechnik soll alle verbundenen Geräte über ein Tablet mit einer SmartHome Automation App steuern. Sowohl iOS und Androiod sind möglich.

Hier:
Sämtliche Raumthermostate und Aktoren sind miteinander über eine APP auf dem Tabblet zu vernüpfen und zu programmieren.

Beispielanwendung:
TYDOM APP DeltaDore o.glw.

Falls ein anderer Hersteller Verwendung finden sollte, so ist der Qualitätsstandart mindestens der TYDOM  APP inkl. der notwendigen Aktoren und Thermostate vorzusehen. Die notwendigen Bieterangaben sind in den einzelnen Positionen einzutragen.

**1.9.10 Programmierungsarbeiten und Inbetriebnahme**
*** Pauschalposition
Erstellung fachgerechter Programmierarbeiten und Inbetriebnahme der Infrarotheizungen und Rippenrohrheizungen.

Die Regelung, Steuerung und Überwachnung der Heizungen soll raumweise mit Themostaten und Fensterkontakten erfolgen.

Smarthome:
Eine zentrale Steuerung und Überwachung per APP soll über das Tablet in der Leitwarte realisiert werden.
Die Fensterkontakte dienen der raumweisen Abschaltung von Heizungen bei Öffnung der Fenster.
Menge: 1,000 psch

**1.9.20 Fensterkontakt**
Lieferung und Montage von Fensterkontaktenzur Überwachung bzw. Abschaltung der Heizungen bei geöffnetem Fenster

Beispiel
Hersteller: DeltaDore o.glw.
Typ: DO BL Tyxal+ o.glw.

Hersteller/Typ '....................................................' vom Bieter einzutragen
.
Menge: 10,000 St.

#### Abschnitt 1.10 Elektroinstallationsarbeiten

*Hinweis: Hinweise zu den Elektroinstallationsarbeiten*
Verlegung der Leitungen vom Steuerschrank zu den Heizungen und zur Wärmepumpe:
Sämtliche Leitungen sind entsprechend der VDE zu dimensionieren. Grundlage zum Auftrag ist der Gebäudeplan Die Verlegungswege sollen über den leerstehenden Spitzboden erfolgen. Bei der Montage von Infrarotheizen an der Decke soll die Zuleitung von der UV direkt durch eine durch den Auftragnehmer durchzuführenden Bohrung oberhalb erfolgen. -
- Der Schaltaktor soll hinter der Heizung mit dieser angeschlossen werden.
- In den anderen Fällen soll die Leitungsverlegung innerhalb der Räume mit Installationskanal oder Installtionsrohr an den Wänden und Decken bis zum Übergang in den Spitzboden erfolgen.
- Sämtliche Leitungen, i.d.R. NYM-J 3x1,5 sind zur Verteilung (UV) im Technikraum fachgerecht mit Kabelkanal und ggfs. Installationsrohr zu verlegen.
- Sämtliche Räume mit Infrarotheizungen erhalten einen eigenen Stromkreis.
-Die Wärmepumpe erhält ebenenfalls eine eigene Zuleitung und Schuko-Steckdose AP/WG.
-Für die Rippenrohrheizungen sind einzelne Stromkreise mit entsprechender Absicherung vorzusehen.

Nachstehend zusammengefasst:
5X Stromkreise mit FI/LS Schalter z.B. Hager ADS916D o.glw. 16A mit für Räume mit Infratotheizungen
1X Stromkreis mit FI/LS Schalter z.B. Hager ADS916D o.glw. 16A Wärmepumpenheizung
5X Stromkreise mit FI/LS Schalter z.B. Hager ADS916D o.glw. 16A für Rippenrohrheizungen

Der Aufragnehmer hat die Möglichkeit sich von den örtlichen Begebenheiten vor der Auftragsvergabe kundig zu machen. Nachforderungen aufgrund mangelnder Ortskenntnisse werden nicht anerkannt.

Verlegung der Zuleitungen:
Die Verlegung erfolgt raumweise zur Hauptverteilung.
Bei Montage der Heizkörper an der Decke wird eine Bohrung durch die Stahlbetondecke notwendig, um die jeweilige Anschlußleitung durchzuführen. Auf der Decke erfolgt dann eine Leitungsführung in PVC-Rohr oder und Kabelkanal bis zur Hauptverteilung. Es sollten Kreuzungen vermieden werden und das System af der Decke in einem Kabelkanal (Größe ca. 80x60mm) zusammengeführt werden. Im Bereich überder Hauptverteilung ist eine Kernbohrung vorzusehen, damit dort die Leitungen gebündelt geführt werden können. Die Kernbohrung ist entsprechend der örtl. Anforferungen an den Brandschutz anschließend fachgerecht zu verschließen.

**1.10.10 Verlegung von Kabel und Leitungen inkl. Befestigungsmaterial**
*** Pauschalposition
Fachgerechte Verlegung und Anschluß von Kabeln und Leitungen gemäß vorstehender Hinweise zur Elektroinstallation
Grundlage sind die beigestellten Projektzeichnungen. Empfohlen wird vor Abgabe eines Angebotes eine Vorort-Besichtigung.
Nachforderungen aufgrund mangelnder Ortskenntnisse werden nicht anerkannt.
Menge: 1,000 psch

**1.10.20 Kernbohrung im Stahlbetondecke bis DN 150 mm**
Herstellen von Kernbohrungen, horizontal, in Stahlbetondecke. Diese Position umfasst auch das Ausmörteln/Vergießen oder Ausbetonieren der Öffnung nach Leitungsmontage, die Schalung etc. hierfür wird nicht gesondert vergütet.

Bohrdurchmesser: bis 150 mm
Deckenstärk: bis 25 cm
Menge: 1,000 Stck

#### Abschnitt 1.11 Demontagearbeiten

*Hinweis: Hinweise zu Demontagearbeiten*
Demontagearbeiten
Es wird dringend empfohlen eine Vor-Ort-Besichtigung vor Angebotsabgabe durchzuführen; Nachforderungen aufgrund mangelnder Ortskenntnisse werden nicht anerkannt. Die einzelnen Anlagenteile sind entsprechend den bau- und betrieblichen Erfordernissen einzeln zu demontieren und abzuführen. Der Nachweis über eine fachgerechte Entsorgung ist zu erbringen.
Der Auftraggeber (AG) behält sich vor, nachfolgend aufgeführte, zu demontierende Installationen - oder Teile davon - einzubehalten. Aus diesem Grund ist mit dem AG vor der Demontage abzustimmen, welche Installationen im Besitz des AG bleiben.

**1.11.10 Demontage und Entsorgung der bestehenden Heizungsanlage im Heizraum**
*** Pauschalposition
Fachgerechte Demontage und Entsorgung der Heizkörper in den Räumen des Betriebsgebäudes.

Fachgerechtes Entleeren der alten Heizungsanlage. Vor- und Rücklauf der Heizungsrohre sind möglichst bündig mit der Wand zutrennen und anschließend ordnunsgemäß zu berschließen. Die Heizkörper sind vollständig zu demontieren und fachgerecht zu entsorgen.

Maße der Heizkörper

Größe: Breite ca. zwischen 80cm und 120cm
  Höhe ca. zwischen 60cm und 80cm
  Tiefe: ca. zwischen 6 und 10cm
Anzahl: 10 Stück

Fachgerechte Demontage und Entsorgung der Gaszentralheizung mit Warmwasserbereitung im Heizungsraum.

Zum Ablauf:
Der Ablauf ist so zu gewährleisten, dass die Außerbetriebnahme und Demontage der alten Heizungsanlage erst nach Inbetriebnahme der neuen Heizungen erfolgt.
Die Montage der Warmwasserversorgung (Wärmepumpe) erfolgt dementsprechend im Anschluß an die Demontage.
Menge: 1,000 psch

#### Abschnitt 1.12 Stundenlohnarbeiten

*Hinweis: Hinweise zu Stundenlohnarbeiten*
Für Arbeiten, die nicht über Einheitspreise erfasst werden.
Stundenlohnarbeiten sind gemäß der VOB/B §15, Ziffer 3, dem AG vor Beginn anzuzeigen und dürfen darüber hinaus nur auf Anordnung der Bauleitung und nach Genehmigung des AG ausgeführt werden.
Nur anerkannte Stundenlohnnachweise werden bei der späteren Abrechnung berücksichtigt. In den Einheitspreisen sind alle Kosten für die Einsatzbereitschaft auf der Baustelle, wie z. B. sämtliche Zuschläge,
Lohnnebenkosten, Wegegelder, Auslösungen etc. enthalten. Kleineres Material, Hilfsmittel, Werkzeug und
Gerüste sind einzukalkulieren.

**1.12.10 Ingenieur/-in sämtliche Kosten/Zuschläge**
Stundenlohnarbeiten durch Ingenieur/-in
der Verrechnungssatz für die jeweilige Arbeitskraft umfasst sämtliche Aufwendungen wie Lohn- und Gehaltskosten, Lohn- und Gehaltsnebenkosten, Zuschläge, lohngebundene und lohnabhängige Kosten, sonstige Sozialkosten, Gemeinkosten, Wagnis und Gewinn.
Menge: 2,000 h

**1.12.20 Obermonteur/-in sämtliche Kosten/Zuschläge**
Stundenlohnarbeiten durch Obermonteur/-in
der Verrechnungssatz für die jeweilige Arbeitskraft umfasst sämtliche Aufwendungen wie Lohn- und Gehaltskosten, Lohn- und Gehaltsnebenkosten, Zuschläge, lohngebundene und lohnabhängige Kosten, sonstige Sozialkosten, Gemeinkosten, Wagnis und Gewinn.
Menge: 5,000 h

**1.12.30 Monteur/-in sämtliche Kosten/Zuschläge**
Stundenlohnarbeiten durch Monteur/-in
der Verrechnungssatz für die jeweilige Arbeitskraft umfasst sämtliche Aufwendungen wie Lohn- und Gehaltskosten, Lohn- und Gehaltsnebenkosten, Zuschläge, lohngebundene und lohnabhängige Kosten, sonstige Sozialkosten, Gemeinkosten, Wagnis und Gewinn.
Menge: 5,000 h
